# Funktionalausschreibung ohne WDVS und Fenster
Angebotsaufforderung (GAEB 90, DA83)
Währung: EUR

## Zusätzlicher Text
1.  Vertragsbedingungen und Verordnungen

1.1.  Die Allgemeine Einkaufsbedingungen
1.2.  Zusätzliche Vertragsbedingungen für die Ausführung von
Bauleistungen (Z-VOB/B)
1.3.  Die Baustellenordnung der Covivio Immobilien GmbH

   2.  Angaben zum Gebäudebestand
2.1. Lage der Baumaßnahmen

Bischof-Franz-Wolf-Str. 18-20

45357 Essen-Gerschede

Baubeginn:
Baustelleneinrichtung: 24.02.2025
Gerüst: 31.03.2025
Rückbau: 07.04.2025
Aufstockung: 21.04.2025

Fertigstellung:
Rückbau: 18.04.2025
Aufstockung: 09.05.2025
Gerüst: 16.06.2025

2.2. Vorhandene Gebäudeart

2 vorhandene und bewohnte Wohngebäude mit insgesamt 8 Bestandswohnungen
(4 pro Wohngebäude)

2.3.  Vorhandene Bauweise/ Bauart

2 1/2-geschossiges Wohngebäude (Zweispänner Gebäudetyp "A") mit
Unterkellerung und nicht ausgebautem Dachgeschoss.

_  Massivbauweise
_  Tragende Wände aus Mauerwerk
_  Stahlbetondecken im Keller-, Erd- und Obergeschoss
_  Betonwiderlager oberhalb der Obergeschossdecke
_  Treppenlauf und Treppenpodest bis ins Dachgeschoss
_  Dachbodendämmung im Dachgeschoss
_  Gemauerte Kaminzüge im Dachgeschoss
_  Dachbodenanteile im Dachgeschoss, Abtrennung aus Stahlrohr mit
Maschendraht
_  Putzfassade
_  Holzdachkonstruktion (Sparrendach mit Betonwiderlager)
_  Betonziegeleindeckung

2.4.  Vorhandene Hausanschlüsse

_  Stromhausanschluss
_  Fernwärmeanschluss
_  Hauswasseranschluss
_  TV-Kabelhausanschluss und Sat-Anlage

2.5. Grundstückserschließung

Die Erschließung des Grundstückes an die vollständig ausgebauten
öffentlichen Straßen im Sinne des Baugesetzbuches und des
Erschließungsbeitragsgesetzes ist gesichert.

3.  Auflistung der Dachgeschossaufstockungen u. Wohnungsgrundrisse
Die zu erbringende Leistung umfasst die Errichtung von insgesamt 2
Dachgeschossaufstockungen mit insgesamt 4 neuen Wohneinheiten gem. beil.
Regel-Werkplanungen u. entsprechender der Hausgrundrissvarianten.

Die Dachgeschossaufstockung des besteht pro Wohngebäude aus:
_  1 Stück 4-Raumwohnung mit einer WFL von ca. 82,84 m²
_  1 Stück -2-Raumwohnung mit einer WFL von ca. 55,74 m²

Die Gesamtwohnfläche aller 8 neuen Wohneinheiten (Dachaufstockung/
Dachgeschossausbau) beträgt ca. 277,16 m².

Darstellung

4. Allgemeine Vorbemerkungen (Geltungsbereich für alle Gewerke der
Funktionalen Leistungsbeschreibung (FLB)

Maßgebend für die Lieferung und Ausführung der Leistungen sind die ATV
in der VOB-Teil C sowie alle weiteren einschlägigen DIN-Normen und alle
betreffenden Gesetze und Verordnungen.
Alle Leistungen sind nach dem zum Zeitpunkt der Abnahme geltenden
Normen, Verordnungen, Richtlinien etc. auszuführen.
Für die Preisbildung gelten unabhängig davon die zum Zeitpunkt der
Angebotsabgabe gültigen Vorschriften.

Folgende Vorschriften sind besonders zu beachten:

DIN 4102 Brandverhalten von Baustoffen und Bauteilen
DIN 4109 Schallschutz im Hochbau
DIN 4108 Wärmeschutz im Hochbau
GEG Gebäudeenergiegesetz
Die allgemein anerkannten Regeln der Technik

Weiterhin gelten sämtliche europäischen und nationalen Vorschriften,
Merkblätter, Stoff- und Prüfnormen usw. jeweils in ihrer aktuellen
Fassung.

Als vereinbart gelten weiterhin die Herstellerverarbeitungsangaben,
Zulassungen und Empfehlungen der jeweiligen Fachverbände.

Unfallverhütungsvorschriften/ Regeln der BG Bau (Berufsgenossenschaft
der Bauwirtschaft)

BGV  BG-Vorschriften
BGR  BG-Regel
BGI  BG-Informationen
BGG  BG-Grundsätze
BetrSichV Betriebssicherheitsverordnung mit den dazugehörigen
Technischen Regeln ,TRBS"

Mit Unterzeichnung des Angebotes erklärt der AN, dass von ihm sämtliche
gesetzlichen, behördlichen und berufsgenossenschaftliche Auflagen
erfüllt werden, die zur Ausführung beschriebenen Leistungen erforderlich
sind.

Es dürfen nur solche Materialien verwendet werden, über die der AN das
uneingeschränkte
Eigentumsrecht besitzt und die vollkommen frei von Rechten Dritter sind.

Für die Ausführung der Arbeiten ist Fachpersonal in ausreichender Zahl
einzusetzen. Hierbei ist darauf zu achten, dass für die Ausführung
sämtlicher Arbeiten unsere Baustellenordnung in der jeweils gültigen
Fassung zu beachten ist, die dem ausführenden Fachpersonal in geeigneter
Form zur Kenntnis zu geben ist.
Der Auftragnehmer hat dafür Sorge zu tragen, dass während der Ausführung
seiner Leistungen immer mindestens ein fließend deutschsprechender
Mitarbeiter seiner Firma mit Weisungsbefugnis auf der Baustelle anwesend
ist.

Die Arbeiten werden in bewohnten Häusern ausgeführt.
Der Auftraggeber (AG) erwartet vom Auftragnehmer (AN) tatkräftige
Unterstützung bei den Bemühungen, berechtigten Mieterwünschen zu
entsprechen. Dazu gehören insbesondere folgende Verpflichtungen:

Alle Handwerker/ Mitarbeiter des AN haben die Verpflichtung, Kunden
(Mietern) höflich und hilfsbereit zu begegnen. In Gesprächen mit den
Mietern ist das Bemühen von Covivio
um einen verbesserten Kundenservice/-dienst herauszustellen.

Die Mieter sind rechtzeitig vor Durchführung von Arbeiten zu
verständigen, ggf. durch Aushang im Treppenhaus oder auch individuelle
Terminvereinbarung mit dem einzelnen Mieter.

Möbel und sonstiges Mietereigentum, Bodenflächen und angrenzende
Bauteile etc. im Bereich der auszuführenden Arbeiten sind durch Folie,
evtl. Schaltafeln oder Ähnliches gegen Beschädigungen jeglicher Art zu
schützen.

Verschuldete Schäden sind sofort, spätestens innerhalb von 2
Arbeitstagen nach Beauftragung, durchzuführen. Sofern die Frist aus
Gründen, die der AN nicht zu vertreten hat, nicht einzuhalten ist, ist
der AG unverzüglich zu unterrichten.

Die vom AN geschuldete Leistung versteht sich als umfängliche
Gesamtheit, einschl. notwendiger Nebenleistungen. Es sind alle
erforderlichen Leistungen, Materialien und Hilfsmittel zu kalkulieren,
die für eine betriebsbereite Fertigstellung der beschriebenen Leistungen
sowie die funktional erforderliche Betriebs- und Wartungsfähigkeit des
Bauwerks im Rahmen der vereinbarten Leistung notwendig sind. Dies gilt
auch für den Fall, dass Leistungen, die zur geforderten Funktion
notwendig sind, nur teilweise oder gar nicht beschrieben sind, jedoch
aus dem Zusammenhang für den Fachmann erkennbar sind.
Jegliche Aufzählungen in der FLB verstehen sich als nicht abschließend
und lediglich repräsentativ.

Der Bieter hat anhand der Leistungsbeschreibung, der Planunterlagen, der
Positionspläne, der Leitdetails und durch eventuelle notwendige
Rückfragen eigenverantwortlich vorzunehmen und verbindlich in allen dem
Gewerk nach geforderten Leistungen preislich zu erfassen.
Alle Aufwendungen für eine vollständige, fachgerechte und dauerhaft
funktionstüchtige Ausführung der vorbeschriebenen Leistungen und daraus
folgenden Bauzuständen, den damit verbundenen Vorkehrungen, Maßnahmen,
Erschwernissen, Sicherungsmaßnahmen, Materiallieferungen und den sich
daraus ergebenden Arbeitsabläufen und in diesem Zusammenhang stehende
Nebenleistungen, sind als Bestandteil in den eingesetzten
Angebotspreisen enthalten.

Sofern in der nachstehenden FLB Einbauorte bzw. Raumtypen genannt sind,
verstehen sich diese exemplarisch als Teil einer nicht abschließenden
Aufzählung.

  Freigabe Ausführungsplanung
Um Verwechslungen bei der Bauausführung zu vermeiden, müssen die
Ausführungsplanungsunterlagen den Freigabevermerk des Auftraggebers
haben. Durch Übergabe neuer Unterlagen ungültig gewordene Unterlagen
sind vom Auftragnehmer entsprechend zu kennzeichnen und aufzubewahren.
Nicht freigegebene Unterlagen dürfen nicht verwendet werden. Dies
entbindet den Auftragnehmer aber nicht von seiner eigenen Prüfungs- und
Hinweispflicht. Diese bleibt unberührt.

Während der Dauer der Bauarbeiten muss der Auftragnehmer sämtliche zur
Ausführung benötigten Projektunterlagen (Ausführungsplanungen, Statik
etc.) sowie die Funktionalbaubeschreibung auf der Baustelle zur Einsicht
bereithalten.

  Schallschutz
Die Gebäude sind gemäß den Angaben des Schallschutznachweises
auszuführen Anforderungen an den Schallschutz der DIN 4109 Ausgabe 2016,
Beiblatt 2 und hinsichtlich des Schallschutzes zwischen den
Wohneinheiten und zwischen Wohn- und Gewerbeeinheit der VDI-Richtlinie
4100, Ausgabe 2007, Schallschutzstufe II.
Die schallschutztechnische Auslegung der Außenbauteile erfolgt gemäß der
DIN 4109 nähere Grenzwerte ergeben sich aus dem Schallschutznachweisnach
DIN 4109 für
die Außenfassade und den Vorgaben aus der Lärmkartierung.

  Wärmeschutz
Die Wärmedurchgangskoeffizienten (k-Werte) der einzelnen Bauteile sind
dem Energieeinsparnachweis zu entnehmen (Wärmeschutz).

  Brandschutz
Bauliche Anlagen sind so anzuordnen und zu errichten, dass der
Entstehung eines Brandes und der Ausbreitung von Feuer und Rauch
(Brandausbreitung) vorgebeugt wird und bei einem Brand die Rettung von
Menschen und Tieren sowie wirksame Löscharbeiten möglich sind
( 14 MBO 10/2002). Maßgebend für diese Grundsatzanforderung sind die
Vorschriften in der jeweiligen Landesbauordnung und die dazugehörigen
Durchführungsbestimmungen, sowie in weiteren Vorschriften konkrete
Maßnahmen zum baulichen Brandschutz einzuhalten.
Weiterhin sind die Vorgaben des Nachweises über den
statisch-konstruktiven Brandschutzes
bei der Planung und Ausführung einzuhalten.

  Materialangaben
Genannte Materialstärken repräsentieren prinzipiell Mindeststärken, die
ggf. durch Bemessung, Nachweis oder ähnliches AN- seitig zu erhöhen
sind. Die vom AG vorgegebenen Stärken gelten insoweit nur als Mindest-,
nicht jedoch als verbindliche Materialstärken.
  Synonyme und Abkürzungen
  AN:  Auftragnehmer
  GU:  Generalunternehmer gleichbedeutend mit AN
  Bieter:  Gleichbedeutend mit AN
  AG:  Auftraggeber
  FLB:  Funktionale Leistungsbeschreibung = Allgemein verwendete
Abkürzung für das
  Gesamtbestellwerk
Schnittstellenübersichtsliste GU-Leistungen (AN) u. Bauherrenleistung
(AG)

Stoffe und Bauteile

  Gütenachweise

Grundsätzlich sind nur Produkte zu verarbeiten, die entsprechend den
europäischen Richtlinien eine CE-Kennzeichnung unterliegen und besitzen.

Bezüglich der Wärmeleitfähigkeit sind zusätzlich zur CE-Kennzeichnung
nur Bauprodukte zugelassen, die zudem einer Fremdüberwachung einer von
Ländern zugelassenen Stelle unterliegen und entsprechend überwacht sind.

Materialauswahl / Bemusterung

Alle zum Einsatz kommenden Materialien sind vom AG rechtzeitig vor
Ausführung gemäß zu erstellendem Bemusterungsterminplan zu bemustern und
freigeben zu lassen.
Die Muster sind in einer jeweils entsprechenden Dimension zur Verfügung
zu stellen, um eine einwandfreie Bewertbarkeit zu ermöglichen.

Zur Beurteilung und Bewertbarkeit eines schlüssigen und in sich
harmonierenden Materialkonzeptes müssen auch die jeweils anschließenden
oder die im Sinnzusammenhang notwendigen Baustoffe beziehungsweise
Materialien bemustert werden.

Zur Sicherstellung der durchgängigen Qualität im Gesamtobjekt sind bei
jeder Bemusterung folgende Eigenschaften nachzuweisen:

-  Verwendbarkeitsnachweis, Gütezeichen oder -nachweis,

-  amtliche Prüfzeugnisse / allgemeine baurechtliche u.
bauaufsichtliche Zulassungen der zum  Einsatz kommenden Produkte /
Nachweis der bauphysikalischen Eignung,

-  Nachweis der chemischen, sowie physikalischen
Materialverträglichkeit der Produkte  zueinander,

-  Wartungsfreiheit, wenn nicht möglich, dann: Wartungs- und
Verschleißarmut, Wartungs- und  Reparaturfreundlichkeit, Nachweis
der selbstreinigenden Materialien bzw. mit geringem  Reinigungs-
und Erhaltungsaufwand vorzusehenden Materialien bzw. Produkte,

-  Alle beweglichen Einbauteile mit hoher Frequentierung, wie zum
Beispiel Bänder, Rahmen und  Beschläge sind für erhöhte
Daueranforderungen auszulegen,

-  Im Rahmen der Bemusterung ist ein Nachweis über die Beständigkeit
der einzelnen  Materialien und deren mechanische Belastungsstufe
nachzuweisen,

-  Nachweis der Farbgebungen auf dem zum Einsatz kommenden
Originalteil,

-  Oberflächenbeschaffenheit (Textur, Spiegelgrad,
Materialbeständigkeit) insbesondere ist die  Materialbeständigkeit
hinsichtlich der gegebenen atmosphärischen Belastungen
nachzuweisen,

-  Die Ersatzteilbeschaffung muss langfristig sichergestellt sein. Für
gleichartige Anlagenteile  oder Bauteilgruppen ist immer ein
einheitliches Fabrikat vorzusehen. Diese Forderung gilt  Gewerke
übergreifend,

-  Die Gesundheitsverträglichkeit aller zum Einsatz kommenden Produkte
muss nachgewiesen  werden, die Entsorgungsmöglichkeiten der
einzelnen Materialien sind zudem nachzuweisen.

Als Abdichtungsmaterialien sind nur Produkte deutscher Hersteller mit
Eignung für den Einsatz in Deutschland und mindestens 10-jähriger
Hersteller Materialgarantie zulässig.

  Alternativfabrikate / Gleichwertigkeit
Wird in der FLB vom Bieter die Eintragung des "angebotenen Fabrikats"
(gleichbedeutend: Hersteller, Typ, Erzeugnis) verlangt, ist der Bieter
grundsätzlich zur Angabe verpflichtet.

Wird in der Leistungsbeschreibung ein Fabrikat mit dem Zusatz "oder
gleichwertiger Art" vorgegeben, so ist die Gleichwertigkeit als
Mindestforderung zu verstehen.

Kriterien der Prüfung und Zulassung müssen in ihrer Gesamtheit erfüllt
sein. Vorgeschriebene Prüfungen durch Rechts- oder
Verwaltungsvorschriften oder nach DIN- oder EN-Normen müssen nachweisbar
sein.

Ist ein Fabrikat nach dem Zusatz "oder gleichwertiger Art" in den
vorgesehenen Freiraum für "Angebotenes Fabrikat" vom Bieter nicht
eingetragen, so gilt im Falle der Auftragserteilung das vom Auftraggeber
eingetragene Fabrikat als vereinbart.

Die Gleichwertigkeit angebotener Fabrikate oder Materialien ist vom AN
durch Prüfzeugnisse, Prospekte, Muster oder anderweitig darzulegen.
Gleichfalls sind als Entscheidungsgrundlage für den AG Aussagen gemäß
der in Abs. 2 vorgenannten Nachweise zu tätigen.

Planungen des AN sowie Alternativen und Optimierungen sind von diesem
vollständig berechnen und beplanen zu lassen. Die Verantwortung für die
Prüfung dieser Planungen obliegt sowohl in kostenmäßiger als auch
terminlicher Hinsicht alleinig dem AN.

Zulassungsbescheide sind als Ganzes mit den dazugehörigen Anlagen
vorzulegen. Teilkopien genügen den Anforderungen nicht.

Sind zugelassene Bauprodukte für die Bauaufgabe nicht erhältlich, so ist
es Sache des AN, Zulassungen im Einzelfall bei der obersten
Bauaufsichtsbehörde rechtzeitig zu erlangen. Die Leistungen des AN
umfassen in diesem Fall die Beantragung, sämtliche Proben und
rechnerischen Nachweise, die Prüfgebühren, etwaige Gutachten, die
Koordination und die Veranlassung der Zulassung im Einzelfall.

  Bedenken des AN

Der Auftragnehmer ist grundsätzlich verpflichtet, nutzer- oder bauseitig
geliefertes oder vorgesehenes Material auf die Verwendbarkeit zur
Herstellung eines mangelfreien Werkes zu prüfen und Bedenken gegen die
Verwendung, auch im Sinne der unter Abs. 2 genannten Kriterien dem AG
gegenüber so rechtzeitig geltend zu machen, dass aus hieraus
resultierenden Materialwechseln keine Beeinträchtigungen an Bauablauf
und -fortschritt entstehen können.

Besondere Hinweise
  Bestandsmedien / Umfeld der Baumaßnahme
Der Auftragnehmer hat sich, sofern erforderlich, rechtzeitig vor
Planungsbeginn sowie Arbeitsausführung über die genaue Lage von
Hindernissen, wie unter- und oberirdische Leitungen, Kabel, Kanäle,
Vermarkungen und dergleichen zu informieren und ggf. eine
Aufgrabungserlaubnis der Rechtsträger einzuholen.

  Feuergefährdende Arbeiten
Das Lagern von Druckgasflaschen in Treppenhäusern, Durchgängen und
Durchfahrten ist untersagt.

Bei Arbeiten mit brennbaren Gasen muss ein Feuerlöscher, tragbar, nach
DIN EN 3-8:2015-07 vorhanden sein. Bei Arbeiten mit offener Flamme an
Flächen mit brennbaren Materialien (z. B. Dachabdichtung) ist je 20 m²
Bearbeitungsfläche mindestens 1 Feuerlöscher im Arbeitsbereich
vorzuhalten.

Die Merkblätter VdS Schadenverhütung, Köln:
  VdS 2021 - Baustellen - Unverbindlicher Leitfaden für ein umfassendes
Schutzkonzept, sowie
  VdS 2008 - Feuergefährliche Arbeiten; Richtlinien für den Brandschutz
sind zu beachten.

  Schadstoffe
(insbesondere Asbest)

Bekanntlich wurde bis in die 1980er Jahre hinein Asbest als bevorzugter
Baustoff bei Errichtung von Gebäuden verwendet.
Asbest war nicht nur als Baustoff in Beton eingebunden. Er fand auch
Verwendung z. B. in speziellen Klebern für Fliesen oder anderen
Bodenbelägen oder in den zu verwendeten Bauteilen selbst. Mit anderen
Worten, Asbestfasern können überall, insbesondere bei den älteren
Gebäuden, enthalten sein.
Wir gehen davon aus, dass Ihnen als Handwerksfirma zwar grundsätzlich
die abstrakte Gefahr einer Asbestkontamination bewusst ist, möchten Sie
jedoch nochmals in Bezug auf den
Umgang mit Asbest sensibilisieren.
Bei sämtlichen Arbeiten an Asbestprodukten, wie z. B. bohren, sägen,
schneiden oder herausreißen, können Asbestfasern freigesetzt werden, die
bei ungesichertem Umgang im schlimmsten Falle zu einer schweren
Lungenerkrankung der tätigen Personen, also auch Ihren Mitarbeitern,
führen können.
Aus diesem Grunde hat der Gesetzgeber auch gemäß TRGS 519 (Technische
Regeln für Gefahrstoffe) verfügt, dass nur zugelassene Fachbetriebe, die
über die entsprechende Sachkunde verfügen, asbesthaltige Materialien
entfernen und entsorgen dürfen.
Bei sämtlichen Arbeiten ist daher immer kritisch zu prüfen, ob Bauteile
Asbest enthalten könnten und im Verdachtsfall, vor Ausführung von
Arbeiten, unseren Umweltbeauftragten zu Rate zu ziehen, um mögliche
Gesundheitsgefährdungen Ihrer Mitarbeiter und unserer Mieter zu
verhindern.
  Abfallbeseitigung
Jegliches Restmaterial, Verschnitt, Bruch, Verpackungsmaterial,
Strahlmittel und dergleichen sind vom Auftragnehmer kostenlos zu
beseitigen.

Die einschlägigen allgemeinen und kommunalen Vorschriften über die
Entsorgung von Sonderabfall sind zu beachten. Die Entsorgung von
Abfällen, Abbruchmassen und Bauschutt umfasst die Verwertung
entsprechend den Vorschriften, Satzungen des Abfallverwertungsbetriebes
bzw. der Gemeinde und behördlichen Auflagen. Das Sortieren,
Zwischenlagern und getrennte Laden und Transportieren ist danach in den
Preis einzukalkulieren.

Der Nachweis über die ordnungsgemäße Entsorgung kann verlangt werden.

  Toleranzen und Qualitäten
Für die Qualitätsbeurteilung der abzunehmenden Leistung gelten DIN 18202
und DIN 18203, Standardanforderungen, bis auf Boden- und Wandbeläge:
Hier gelten für Ebenheitstoleranzen DIN 18202, Tabelle 3, Zeile 4 und
Zeile 7 (erhöhte Anforderungen). Siehe hierzu ergänzend das
ZDB-Merkblatt "Toleranzen im Hochbau" des Baugewerbeverband
Niedersachsen.

Sichtbar bleibende Putze und Spachtelungen von Massiv- und
Trockenbauwänden sind grundsätzlich in Qualität Q2 nach Merkblatt 2:
Verspachtelung von Gipsplatten - Oberflächengüten auszuführen.

  Schutz der Leistungen
Grundsätzlich ist während der Bauzeit vom AN der ausreichende Schutz -
erforderlichenfalls auch über die VOB- Grundleistung "Schutz der
Leistung" hinausgehend - aller erbrachten Leistungen einschließlich
Unterhalt und termingerechter Entsorgung der Schutzleistungen sowie der
Reinigung der zu übergebenden Leistung zu gewährleisten.

  Erscheinungsbild
Das Erscheinungsbild der Baustelle hat permanent vorbildlichen
Charakters zu sein. Dazu gehören u. a. die laufende Instandhaltung und
Reinigung des Bauzauns, des Bauschilds, der Eingänge zur Baustelle, der
umliegenden Straßen und Fußwege, des AG-Baubüros, von Gerüsten, Planen,
Kränen, jedweder AG-seitigen sowie vom AG freigegebenen Mieterwerbung,
aller Baustelleneinrichtungsflächen, Lagerflächen, Wege etc..
Die Baustelle hat stets aufgeräumt und sauber zu sein!

  Werbung des AN und seiner Nachunternehmer
Der AN wird Werbung für seine Firma lediglich auf seinen Großmaschinen
und Kranen betreiben. Er wird seinen Nachunternehmern das Anbringen
jeglicher Werbung am Bauvorhaben, Bauzaun usw. untersagen und ggf.
verbotswidrig angebrachte Werbung umgehend entfernen.

  Werbung AG:
Der AG wird im Bedarfsfall Logos, Bauschilder etc. des AG an Bauzäune
und Gerüst anbringen.

Planungs- u. Ingenieurleistungen (siehe auch
Schnittstellenübersichtsliste)
  Planungsleistungen des Auftraggebers (AG)

Folgende Leistungen werden bauseits durch den AG geleistet und liegen in
Anlage u. als Vertragsgrundlage diesem Leistungsverzeichnis/
Funktionalausschreibung bei:

Die Dimensionierung sämtlicher Medien (Hausanschlüsse) werden mit den
Versorgungsträgern entsprechend des heutigen Standards abgestimmt und
insofern erforderlich verstärkt.

Amtlicher Lageplan gem.  3 BauprüfVO zum Bauantrag

Einholung der notwendigen Baugenehmigungen für die
Dachgeschossaufstockungen gem.  15 HOAI Leistungsphasen 1-4.

Regelausführungsplanung gem. Leistungsphase 5 der HOAI  15 auf der
Grundlage der alten Bauzeichnungen u. statischen Plänen, exemplarisch
für die auszuführende Grundrissvariante 1 u. 2 (siehe beil.
Grundrisszeichnungen).

Hinweis:
Eine örtliche Bauaufnahme der Bestandshäuser und vorhandenen Dachböden
ist nicht erfolgt. Die angegebenen Abmessungen (Maßangaben) sind daher
nur exemplarisch und sind vor Baubeginn u. insbesondere vor der
Anfertigung von Fertigelementbauteilen vor Ort durch den Auftragnehmer
zu überprüfen.

Tragwerksplanung gem.  52 HOAI, Leistungsphasen 1-6, einschl.
statisch-konstruktiven Brandschutzes.

Prüfstatik (Prüfung der bautechnischen Unterlagen) gem. SV-VO.

Prüfung der rechnerischen Standsicherheitsnachweise, der zugehörigen
Zeichnungen und des statisch-konstruktiven Brandschutzes einschl. der
behördlich geforderten Baukontrollen.

Baugrunduntersuchung nach Erfordernis, insoweit dies vom Tragwerksplaner
gefordert wird.

Energieeinsparnachweis (Wärmeschutz) gem. GEG einschl. Bescheinigung
über stichprobenhafte Kontrollen und Ausstellung des Energieausweises.

Die Wärmedurchgangskoeffizienten (k-Werte) der einzelnen Bauteile sind
dem Energieeinsparnachweis zu entnehmen.

Schallschutznachweises gem. DIN 4109 Mindestanforderungen einschl.
Bescheinigung über stichprobenhafte Kontrollen nach  23 Abs. 2 SV-VO.

Planungsleistungen des Auftragnehmers (AN)

Folgende Architekten- u. Ingenieur- bzw. Planungsleistungen sind vom AN
im Rahmen der schlüsselfertigen Erstellung gem. dieser
Funktionalausschreibung zu erbringen:

Die Prüfung und Anerkennung von Plänen Dritter auf Übereinstimmung mit
den erstellen Ausführungsplänen, wie z. B. Werkstattzeichnungen und
Detailkonstruktionsplänen von beauftragten Nachunternehmern
(Subunternehmer).

Die Ausführungsplanung gem. Leistungsphase 5 der HOAI  15 auf der
Grundlage der beiliegenden Regelausführungsplanung. (Eine DWG-Datei der
Regelausführungsplanung wird dem AN vom AG auf Wusch zur Verfügung
gestellt werden).

Für jede Dachgeschossaufstockung der einzelnen Bestandsgebäude ist
jeweils explizit eine gesonderte Ausführungsplanung anzufertigen.

Die angegebenen Abmessungen (Maßangaben) der beiliegenden
Regelausführungsplanung wurden nicht mit dem Bestand vor Ort abgeglichen
und durch eine örtliche Bauaufnahme abzugleichen und in jeweilige zu
erstellende Ausführungsplanung zu übernehmen.

Zum Leistungsumfang des AN gehört daher im Sinne einer nicht
abschließenden Aufzählung die örtliche Bauaufnahme der vorhandenen
Bestandshäuser bzw. Dachgeschosse, wie unter anderem:

_  Höhen- bzw. evtl. Schieflagenermittlung der Bestandsdecken
_  Einmessung der Treppenhäuser
_  Einmessung der Außenwände und Widerlager
_  Einmessung von Steigleitungen
_  Einmessung von Kaminzügen
_  Überprüfung der Winkeligkeit aller vorgenannten Bauteile

Die Objektüberwachung (Bauüberwachung) im Sinne der Leistungsphase 8
15 HOAI entsprechend für Grundleistungen und besondere Leistungen.

Die Fachbauleitung nach Landesbauordnung (BauO NRW)  59a

Erstellung der Wohnflächennachweise nach Fertigstellung der
Dachgeschossaufstockungen pro Gebäude und Wohnung.

## Funktionalausschreibung_ohne WDVS und Fe
Datum: 06.11.24

### Hauptgewerk 1 Funktionalbeschreibung Rohbau, Wetterfeste Hülle und Ausbau

#### Gewerk 1.01 Baustelleneinrichtung

*Hinweis*
Die notwendige Baustelleneinrichtung ist zu liefern, zu
unterhalten, wieder abzubauen und abzufahren. Sie
umfasst alle zur Leistungserfüllung erforderlichen
Baugeräte, Hilfsmittel und Kosten für u. a.:

- Einrichten und Räumen der Baustelle,
- Sämtliche vorbereitende Maßnahmen,
- Stellung von Bauzäunen,
- Vorhalten der Baustelleneinrichtung für sämtliche
Leistungen
  und Gewerke,
- An- und Abfuhr, Auf- und Abbau von Geräten,
Werkzeugen,
  Maschinen, Fahrzeugen, Gerüsten, Baubuden, festen
  Absperrvorrichtungen für die Dauer der Bauarbeiten.
- Einholen der Sperrgenehmigungen von der
  Straßenverkehrsbehörde,
- Kennzeichnen der Baustelle nach der StVO oder der
  Verkehrsbehörde,Die Verkehrszeichen und
-einrichtungen sind
  zu unterhalten und regelmäßig zu reinigen,
- Ausreichende Hygieneeinrichtungen, wie Baustellen-WC
mit
 Wasserbecken und Urinal, einschl. regelmäßiger Ver-
und
 Entsorgung und Abtransport,
- Erstellung, Vorhalten und Rückbau von Baustrom- und
  Bauwasseranschlüssen,
- Stellung, Vorhaltung und Abbau notwendiger Baukrane,

Die gesamten Baustelleneinrichtungen sind für Dritte
unentgeltlich zur Mitnutzung zur Verfügung zu stellen.

Es erfolgt keine weitere besondere Aufzählung von
Baustelleneinrichtungen, da der Auftragnehmer die
hierfür erforderliche Baustelleneinrichtung
eigenverantwortlich festlegt. Hierzu gehören ebenfalls
alle sich aus den Vergabe- und Vertragsbedingungen
ergebenden notwendigen Einrichtungen, Maßnahmen,
Veranlassungen, Kostenübernahmen, Gebühren,
Nebenleistungen und Erschwernisse.

Für sämtliche Straßen und Gehwege im öffentlichen
Straßenbereich sind vor Baubeginn vom AN
Zustandsfeststellungsprotokolle gemäß Auflage des
Tiefbauamts anzufertigen. Nach Abschluss der
Bauarbeiten sind diese Gehwege und Straßen wieder
entsprechend herzustellen bzw. neu herzurichten,
insofern diese beschädigt wurden.

Baumschutzmaßnahmen sind mit einem Lattenzaun, mind.
2,50m x 2,50m um Baumscheibe bis Bauende vorzusehen,
vorzuhalten und zu entsorgen.

Der Bieter hat einen Baustelleneinrichtungsplan und
eine Auflistung aller für die Ausführung vorgesehenen
Maschinen, Gerüste und Einrichtungen unter
Berücksichtigung des SIGE-Plans innerhalb von 12
Werktagen nach Auftragserteilung einzureichen. Dieser
ist entsprechend des Baufortschritts durch den AN zu
aktualisieren.

Die Baustelle befindet sich in einem reinen Wohngebiet.
Für die Maßnahmen zum Schutz gegen Baulärm während des
Auf- und Abbaus der Baustelleneinrichtung und der
Bauausführung gelten die Anforderungen des
Bundes-Immissionschutzgesetzes (BImSchG), der
Allgemeinen Verwaltungsvorschrift (AVwV) zum Schutz
gegen Baulärm - Geräuschimmissionen - und die Auflagen
der Baugenehmigung.

Die Verkehrssicherheit innerhalb der Baustelle und auf
den angrenzenden Verkehrsflächen ist jederzeit zu
gewährleisten, hierzu gehört ggf. auch die Aufstellung
entsprechender Fußgängertunnel (falls erforderlich).

Der AN ist für die Erfüllung der behördlichen und
berufsgenossenschaftlichen Vorgaben allein
verantwortlich.

Sonstige einzurechnende Leistungen:

Der AN schuldet auch in Zusammenhang mit allen anderen
Bauleistungen im Sinne einer nicht abschließenden
Aufzählung unter anderem folgende Leistungen, soweit
erforderlich:

- Tagesunterkünfte und Baustofflager,
- Schlechtwetterbau, Sicherung gegen Tagwasser und
deren
  tägliches Entfernen,
- Winterbauschutzeinrichtungen mit evtl. erforderlichen

  Bauheizungen,
- Vormontageplätze, Arbeitsplätze für technologische
  Einrichtungen, Baumaschinen und dergleichen,
- Schutzwände, Behelfsbrücken, Behelfsüberdachungen und

  provisorische Einhausungen, Absturzsicherungen,
- Schutzvorrichtungen für bestehende Baulichkeiten oder
für die
  Umwelt, Baupersonal und Passanten,
- Bauaufzüge, Bautreppen, Rampen, Kräne,
- Bauschuttsammel- bzw. Recyclinganlagen,
- Material-Vorhaltekosten, Lohnkosten, Personalkosten,
- Alle statischen und gründungstechnischen Berechnungen
für
  das Aufstellen von Krane, Aufzügen, Silos und dgl.,
- Provisorische Treppen außerhalb und innerhalb von
  Gebäuden inkl. Geländer, Schutzgeländer, Schützen der

  Grenzen zu Nachbargrundstücken, unfallsicher für die
  gesamte
  Bauzeit bis zur Übergabe,
- Gebühren im Zusammenhang mit der
Baustelleneinrichtung,
  soweit nicht durch Vorschriften anders geregelt,
- Tägliche Reinigung der Baustelle, Aufrechterhaltung
der
  Ordnung auf der Baustelle.

**1.01.1 Gebäudetyp A**
1 Stück 3-Raumwohnung mit einer WFL von ca. 68,35
m²
  1 Stück 3-Raumwohnung mit einer WFL von ca. 68,70
m²
Menge: 2,000 Stck

#### Gewerk 1.02 Gerüstbau

*Hinweis*
Allgemein

Der sachliche Geltungsbereich ergibt sich ebenso wie
die technische Ausführung aus der ATVDIN 18451
,Gerüstbauarbeiten", sowie der DIN 18 299 ,Allgemeine
Regelungen für Bauarbeiten jeder Art" und den
anerkannten Regeln der Technik.
Weiterhin gelten sämtliche europäischen und nationalen
Vorschriften, Merkblätter, Stoff- und Prüfnormen usw.
jeweils in ihrer aktuellen Fassung.
Als vereinbart gelten weiterhin die
Herstellerverarbeitungsangaben, Zulassungen und
Empfehlungen der jeweiligen Fachverbände.
Notwendigen Fassadengerüste für Rohbau- und
Fassadenarbeiten sind als Stahlrohrgerüste nach DIN
4420, Teil 1, entsprechend der zutreffenden
Belastungsgruppe einschließl. sämtlicher Überbrückungen
zu erstellen und müssen für alle Gewerke und Leistungen
zur Mitbenutzung geeignet sein.

Zum Umfang gehören alle Leistungen der
Gerüstbauarbeiten, wie Stand-, Schutz-, Flächen-,
Fassaden-, Raum- und Bockgerüste sowie Arbeitsbühnen,
Fahrgerüste, etc. für den Innen- und Außenbereich, die
für die komplette Ausführung der Gesamtmaßnahme
notwendig sind.
Der Umfang ist vom Bieter auf der Grundlage der
überlassenen Unterlagen, unter Berücksichtigung der
Funktionalität der Gesamtleistung, zu ermitteln.
Der Aufbau der Gerüste ist grundsätzlich im Vorfeld mit
der Bauleitung und dem SiGeKo des AG abzustimmen.
Je Gebäude ist mindestens eine Gerüstaußentreppe mit
Arbeitsplattform einzubauen.

Besondere Hinweise
Die Treppenhäuser der bewohnten Gebäude dürfen für die
auszuführenden Bauarbeiten weder vom AN noch von dessen
Nachunternehmer oder von anderen Baubeteiligten in der
Bauphase benutzt werden. Ein gesicherter Zugang und
Nutzung für die Bewohner ist zu jeder Zeit vom AN
sicherzustellen.

Sonstige einzurechnender Leistungen
Der AN schuldet auch in Zusammenhang mit allen anderen
Bauleistungen, im Sinne einer nicht abschließenden
Aufzählung, unter anderem folgende Leistungen, soweit
diese erforderlich sind:
 - Ausführung nach Vorgabe vorstehender ZTV,
-  Ausführungsaufwendungen für rechtwinklige,
schiefwinklige,
  geneigte sowie gebogene Verläufe und Anschlüsse der
  Konstruktion,
- Sämtliche Verbindungs- und Befestigungsmittel,
- Aufstellen von statischen Berechnungen und Anfertigen
der
  dazugehörigen Zeichnungen,
- Aufstellung und Abstimmung eines Verankerungsplanes
- Höhenausgleich des Untergrundes,
- Erstellung von Lastausgleichsflächen bei gering
tragfähigem
  Untergrund durch Holzbohlen,
- Abstützen von Gerüsten über Lichtschächten, Treppen
o. dgl.
  mittels Ausgleichs- oder Lastverteilungshölzern,
- Erstellung der Rüstung für einen späteren Abbau in
Teilflächen
- fachgerechtes Verschließen der Rüstankerbohrungen und
  farbliches Überdecken mit Fassadenfarbe (keine
  Kunststoffstopfen!),
- Übergänge an Ecken, Vorsprüngen sind in voller
Belagsbreite
  abzubohlen,
- Beleuchten der Gerüste im Rahmen der Sicherung des
  öffentlichen Verkehrs,
- Abbau freigemeldeter Teilflächen der Rüstung, sofern
dies für
  den Baufortschritt notwendig ist,
- Kontrolle der Rüstung auf Betriebstauglichkeit und
Erfüllung
  der Sicherheitsvorschriften,
- Erschwerniszulage für das Vertragen von Hand,
- Befestigung Rüstung in Abhängigkeit Fassadenraster,
- Aufwendungen für Schließen der Fassadenbekleidungen
  durch Dritte während Gerüstabbau,
- Zeitlich versetzte Demontage von Kleinflächen usw..

Artenschutz an Gebäuden

Vor und während der Durchführung von Gerüst-, Fassaden-
oder Dacharbeiten ist durch den AN zu überprüfen, ob
durch die beabsichtigten und beauftragten Maßnahmen
evtl. gebäudebewohnende Tierarten wie z.B. Mauersegler,
Fledermäuse, Schwalben u.A. gestört oder vertrieben
werden. Die Vorschrift des  44 Bundesnaturschutzgesetz
ist zu beachten. Bei drohenden Verstößen gegen diese
Vorschrift ist zwingend die weitere Vorgehensweise mit
der Bauleitung des AG bzw. gemeinsam mit dem Amt für
Umwelt und Grün abzustimmen. Soweit die Umsetzung der
Maßnahmen bereits begonnen hat und die drohende
Beeinträchtigung nicht vor Beginn der Maßnahmen
erkennbar war, sind die Arbeiten umgehend bei Erkennen
eines drohenden Verstoßes gegen  44 BNatSG in dem
entsprechenden Bereich vorübergehend bis zur
abschließenden Klärung der weiteren Vorgehensweise
auszusetzen.

**1.02.1 Gerüstbau**
Dachgeschossaufstockung Gebäudetyp A
Menge: 2,000 Stck

**1.02.2 Gerüst über Vorhaltedauer m²/Woche**
*** Bedarfsposition ohne GB
Gerüst über die vereinbarte Vorhaltezeit hinaus
vorhalten
Menge: 8500,000 m²

#### Gewerk 1.03 Rückbau-, u. Abbrucharbeiten

*Hinweis*
Allgemein

Bei allen durchzuführenden Arbeiten, einschl. aller
erforderlichen Nebenleistungen und der Entsorgung bzw.
Verwertung ist ein Rückbau- und Entsorgungskonzept
vorzulegen.

Dieses gilt insbesondere für zu separierenden
Fraktionen.
Alle anfallenden Abbruchmaterialien sind daher vorab
auf Schadstoffbelastungen durch den Auftragnehmer
(Bieter) zu untersuchen.

Vor Arbeitsbeginn ist eine Abbruchanweisung vom AN zu
erstellen, in der die Abbruchmethode und die
erforderlichen Sicherheitsmaßnahmen beschrieben sind.
Die Abbruchanweisung ist mit dem Auftraggeber bzw.
seinem Vertreter und dem SiGeKo abzustimmen.

In jeder Abbruchphase ist die Standsicherheit zu
gewährleisten. Der AN hat das Betreten von
Gefahrenbereichen durch Unbefugte auszuschließen. Für
die Leitung und Beaufsichtigung der Arbeiten hat der AN
eine Person mit der dafür erforderlichen besonderen
Fachkunde einzusetzen.

Die vorgesehenen Abbruch-Arbeiten erfordern den Einsatz
besonderer Vorrichtungen (Geräte, Einrichtungen). Der
Auftragnehmer muss deshalb vor Aufnahme der Arbeiten
nachweisen, dass er über die erforderlichen
Vorrichtungen verfügt.
Die vorgesehenen Abbrucharbeiten erfordern besondere
Sachkenntnis und Erfahrung des Auftragnehmers. Er muss
deshalb vor Ausführung der Arbeiten seine Eignung
nachweisen.

Vor Baubeginn ist der Name des Fachbauleiters und
während der Bauausführung ein Wechsel dieser Person
mitzuteilen.
Der Auftragnehmer hat der jeweiligen unteren
Abfallwirtschafts- und Bodenschutzbehörde drei Tage vor
Arbeitsbeginn schriftlich oder per Telefax mitzuteilen,
das er als Unternehmung (z. B. der Abbruchunternehmer)
bei der Abbruchdurchführung als Abfallerzeuger im Sinne
des  3 (8) Kreislaufwirtschaftsgesetz tätig sein wird.

Der Beginn der Arbeiten ist 10 Werktage vorher bei der
Bauaufsichtsbehörde anzuzeigen. Bei der Planung und
Durchführung des Bauvorhabens ist die "Verordnung über
die Sicherheit und Gesundheitsschutz auf Baustellen"
(Baustellenverordnung - BausteIIV) zu beachten.

Abfallrelevante Bauteile oder Baustoffe sind nach den
abfallrechtlichen Erfordernissen getrennt zu halten und
bis zur ordnungsgemäßen Entsorgung sachgerecht zu
lagern: Im Falle der Abfallbeseitigung sind die
Satzungen über die Abfallentsorgung der entsprechenden
Gemeinden oder Kreise zu beachten.

Bei den Abbrucharbeiten sind die entsprechenden
Vorschriften der Verordnung über Arbeitsstätten
(Viertes Kapitel) Arbeitsstättenverordnung - ArbStättV
- i. V. m. den Arbeitsstättenrichtlinien - ASR -.sowie
die einschlägigen Unfallverhütungsvorschriften der
zuständigen Berufsgenossenschaft zu beachten.

Sämtliche im Rahmen seiner Auftragsabwicklung beim AG
anfallenden Abfälle gehen unmittelbar in das Eigentum
des AN über. Der AN ist verpflichtet, Abfälle
ordnungsgemäß und vollständig als Abfallerzeuger zu
entsorgen. Zu diesem Zweck hat der AN die gültigen
Gesetze, Verordnungen und sonstigen
öffentlich-rechtlichen Vorschriften - insbesondere das
Kreislaufwirtschaftsgesetz (KrWG) und die
Nachweisverordnung (NachwV) - einzuhalten.

Mit Übergang der Abfälle in das Eigentum des AN gehen
Verkehrssicherungspflicht und öffentlich-rechtliche
Verantwortung vollumfänglich auf diesen über.
Der AG behält sich vor zu prüfen, ob der AN seinen
Pflichten nachgekommen ist. In diesem Zusammenhang ist
der AN verpflichtet, dem AG Einsichtnahme in die vom AN
nach öffentlich-rechtlichen Vorschriften zu führenden
Abfallregister und (Sammel-) Entsorgungsnachweise bzw.
Wiegekarten der angefahrenen Abfallentsorgungsanlagen
zu gewähren. Auf Verlangen des AG ist der AN ferner
verpflichtet, entsprechende Nachweise in einer zur
Vorlage gegenüber Behörden geeigneter Form für den AG
kostenfrei zur Verfügung zu stellen.
Der AN hat zur Abdeckung aller - sowohl seiner als auch
die des AG - sich aus der Abfallbeseitigung ergebenden
Haftungsrisiken unter Einschluss des
Gewässerschäden-Haftungsrisikos auf seine Kosten eine
Haftpflichtversicherung in ausreichender Höhe für
Personen-, Sach- und Vermögensschäden abzuschließen und
dem AG den Abschluss auf Verlangen nachzuweisen. Diese
Regelung lässt die Haftung des AN unberührt.

Jeder AN ist angehalten, schädliche Umwelteinwirkungen
durch Geräusche zu verhindern, die nach dem Stand der
Technik zur Lärmminderung vermeidbar sind.
Die aktuell gültigen Bestimmungen - insbesondere die
Technische Anleitung zum Schutz gegen Lärm (TA Lärm)
und das Bundesimmissionsschutzgesetz (BImSchG) - sind
einzuhalten. Arbeiten, bei denen die zulässigen
Richtwerte der TA Lärm überschritten werden könnten,
sind zur Vermeidung gegenseitiger Gefährdungen und
Beeinträchtigungen der BL bzw. dem SiGeKo rechtzeitig
anzuzeigen.

Wird bei den Bauarbeiten ein Bodendenkmal entdeckt, hat
der Auftragnehmer dies unverzüglich der "Unterer
Denkmalbehörde" anzuzeigen. Das Bodendenkmal und die
Entdeckungsstätte sind im unveränderten Zustand zu
belassen.
Die vorhandenen Grundstückanschlussleitungen sind,
sofern sie nicht für weitere Nutzung z. B. durch einen
Neubau an gleicher Stelle vorgesehen, fachgerecht im
Bereich der Baugrube zurückzubauen und zu verschließen.

Die auf dem Grundstück befindlichen Bäume sind durch
geeignete Maßnahmen vor Schäden zu schützen.

Versorgungs-, Abwasserbeseitigungs- und
Vermessungsanlagen sowie Abmarkungs- und Grenzzeichen
sind zu schützen und soweit erforderlich - zugänglich
zu halten.

Die Standsicherheit vorhandener baulicher Anlagen und
die Tragfähigkeit des Baugrunds der Nachbargrundstücke
darf niemals gefährdet werden.
Für alle baustatischen Zustände und Standsicherheiten
(Sicherung von Nachbargebäuden etc.) ist der
Auftragnehmer zuständig. Die Kosten hierfür sind
einzukalkulieren.

Eine Baustellenbesichtigung ist vor Angebotsabgabe
zwingend erforderlich.

Funktionale Leistungsbeschreibung Rückbau Dachgeschoss

Abbrechen und Rückbau des vorhandenen Dachgeschosses
bis Oberkante Obergeschossrohdecke.
Abbruchart nach Wahl des AN, einschl. der Verladung der
anfallenden Abbruchmassen, aller erforderlichen
Deklarationsanalysen und Nebenleistungen.
Das Abbruchmaterial wird Eigentum des AN und ist zu
beseitigen bzw. zu verwerten.

Der AN schuldet im Sinne einer nicht abschließenden
Aufzählung den Abbruch, die Demontage und Entsorgung
des kompletten Dachgeschosses von u. a. nachfolgender
Bauteile:

_  Z. T. gemauerte Kaminblöcke (siehe Werkplanung),
_  Betonierte Überzüge u. Betonwiderlager,
_  Estriche einschl. Bodenbeläge und
Wärmedämmstoffen,
_  Dachbodendämmung inkl. Holzplatte, Sockelleisten
und  Mineralwolldämmstreifen
_  Mauerwerks- oder Stahlbetonwände einschl. aller
Wandbeläge, Verkleidungen, Putzträgern,
Wärmedämmstoffen, Wärme-Dämm-Verbundsysteme  etc.,
_  Holzdachstuhl, Lattung u. Konterlattungen einschl.
  Stahlträgern,
_  Dacheindeckungen inkl. Unterspannbahnen,
_  Elektroinstallationen,
_  Heizungs- und Sanitärbe- u. Entwässerungsleitungen.

In der Leistung des AN sind auch evtl. notwendige
Trennungen von Bewehrungen, evtl. Betonsanierungen und
Trennung der Elektro-, Sanitär- u. der
Heizungsinstallationsleitungen
vom Hausversorgungsnetz enthalten.
Eine ungestörte Versorgung der bewohnten Wohnungen ist
hierbei vom AN zu gewährleisten.

Es ist davon auszugehen, dass das anfallende Holz der
Dachkonstruktion behandelt ist und die Kaminzüge
belastet sind (z. B. Herbizid-/ PAK-Belastung)

Umbauter Raum Dachgeschoss, Grundfläche Dachgeschoss,
Fläche Bestandsgebäude gem. beil. Planungsunterlagen.

Die verbleibenden Kamine (siehe Werkplanung) sind bei
den Abbrucharbeiten entsprechend gegen Umfallen zu
sichern, nach den Angaben des Schornsteinfegers bzw.
der örtlichen Bauleitung zu verlängern und in die
spätere Dachkontruktion zu integrieren.

**1.03.1 Gebäudetyp A**
Dachgeschossaufstockung Gebäudetyp A

  1 Stück 3-Raumwohnung mit einer WFL von ca. 68,35
m²
  1 Stück 3-Raumwohnung mit einer WFL von ca. 68,70
m²
Menge: 2,000 Stck

#### Gewerk 1.04 Rohbau-/ Holzbaukonstruktion

**1.04.0 Gebäudetyp A**
Dachgeschossaufstockung Gebäudetyp A
Menge: 2,000 Stk.

*Hinweis*
Holztafelbauweise

Treppenhauswände, Außenwände, Innenwände und
Wohnungstrennwände in Holztafelbauweise sowie Trag-,
Hilf- und Unterkonstruktionen abbinden, liefern sowie
fachgerecht lot- und fluchtgerecht in den statisch und
konstruktiv erforderlichen Dimensionen gem. Statik und
Ausführungs-/Detailplanung herstellen. Einschl.
sämtlicher Nebenleistungen wie unter anderem:
Anlegen von Öffnungen und Giebelschrägen, Einbau
notwendiger Sturzhölzer, Befestigungs- u.
Verbindungsmittel, wie Kleineisenteile,
Sparrenpfettenanker, Lochbleche, Winkelverbinder,
HE-Anker, Profilanker, Betonanker, Dübel, Kammnägel,
Holzschrauben usw..

Gebäudetyp A:

Treppenhauswand/Außenwand

Gesamtdicke der Wandkonstruktion = ca. 23,10 cm
(Außenwand)

Gesamtdicke der Wandkonstruktion = ca. 30,0 cm
(Treppenhaus)

Mind. Schalldämm-Maß R'w.erf = gemäß
Schallschutznachweis

Trag-, Hilf- u. Unterkonstruktionen aus
Konstruktionsvollholz (KVH-NSi), Holzfeuchte 15% (+/-
3%), herzgetrennt, egalisiert und gefast.

Sortierklasse: DIN 4074-1
Tragfähigkeit: DIN 1052 - Festigkeitsklassen C24
Keilzinkung: DIN EN 385

Die Konstruktion ist dampfdiffusionsoffen und luftdicht
herzustellen.
Zur Verlegung von Installationsleitungen sind die Wände
in zwei Arbeitsgängen herzustellen. Die raumseitige
Beplankung (OSB-Platte und Gipskartonverkleidung) hat
erst nach Fertigstellung der Installationen zu
erfolgen.

Aufbau (von der Wohnung zum Treppenhaus):

-  2 x 12,5 mm Gipskartonplatte (GFK) als
Verkleidung/Beplankung

-  1,5 cm OSB/3-Platte nach DIN EN 300

-  6/12 cm Holztragständer, e>= 62,5 cm, Riegel
oben/unten b/d = 10/6 cm

-  6 cm Steinwollmatten zwischen den Holztragständern

-  6/8 cm Holztragständer

-  2 x 12,5 mm Gipskartonplatte (GFK) als
Verkleidung/Beplankung

Außenwände
Außenwände in Holztafelbauweise sowie Trag-, Hilf- und
Unterkonstruktionen abbinden, liefern sowie fachgerecht
lot- und fluchtgerecht in den statisch und konstruktiv
erforderlichen Dimensionen gem. Statik und
Ausführungs-/Detailplanung herstellen. Einschl.
sämtlicher Nebenleistungen wie unter anderem:
Anlegen von Öffnungen und Giebelschrägen, Einbau
notwendiger Sturzhölzer, Befestigungs- u.
Verbindungsmittel, wie Kleineisenteile,
Sparrenpfettenanker, Lochbleche, Winkelverbinder,
HE-Anker, Profilanker, Betonanker, Dübel, Kammnägel,
Holzschrauben usw..

Gesamtdicke Außenwandkonstruktion = ca. 22 cm
Mind. k-Wert der Gesamtkonstruktion = gemäß
Wärmeschutznachweis
Mind. Schalldämm-Maß R'w erf. = gemäß
Schallschutznachweis

Trag-, Hilf- u. Unterkonstruktionen aus
Konstruktionsvollholz (KVH-NSi), Holzfeuchte 15% (+/-
3%), herzgetrennt, egalisiert und gefast.

Sortierklasse: DIN 4074-1
Tragfähigkeit: DIN 1052 - Festigkeitsklassen C24
Keilzinkung: DIN EN 385

Die Konstruktion ist dampfdiffusionsoffen und luftdicht
herzustellen.
Zur Verlegung von Installationsleitungen sind die Wände
in zwei Arbeitsgängen herzustellen. Die äußere
Beplankung (OSB-Platte und Holzfaserdämmplatte) hat
erst nach Fertigstellung der Installationen zu
erfolgen.

Aufbau (von innen nach außen):

-  1,25 cm Gipskartonplatte als innere Verkleidung/
Beplankung

-  1,5 cm OSB/3-Platte nach DIN EN 300

-  6/14 cm Holztragständer einschl. Ausfräsung 20/100
mm  als Kabelkanal in jedem Ständer

-  14 cm Mineralwolldämmplatten zwischen den
Holztragständern einschl. Dämmung im Bereich von
Anschlussflächen/ Übergängen zu bestehenden
Dämmungen
  Wärmeleitfähigkeitsgruppe (WLG): 035
  Baustoffklasse: A1
  Der Einbau hat wärmebrückenfrei zu erfolgen

BAUSEITS:

-  40 mm Holzfaserdämmplatte als Putzträgerplatte
  Im Sockelbereich (Übergangsbereich zum
Obergeschoss) ist umlaufend anstelle der
Holzfaserplatte  eine 22 mm DWD-Platte anzubringen.

-  Im zuvor beschriebenen Sockelbereich ist
gebäudeumlaufend zusätzlich ein ca. 80 cm hoher
Mineralfaserdämmstreifen, d = 10 cm, nichtbrennbar
(Baustoffklasse DIN 4102-A), vollflächig geklebt,
anzubringen

-  Silikonharzputz einschl. Armierung

Die vorhandenen Balkonbereiche an die umgrenzenden
Bauteileabdichten.

Wohnungstrennwände zweischalig

Gesamtdicke der Wohnungstrennwandkonstruktion = ca. 28
cm
Mind. Schalldämm-Maß R'w.erf = gemäß
Schallschutznachweis

Trag-, Hilf- u. Unterkonstruktionen aus
Konstruktionsvollholz (KVH-NSi), Holzfeuchte 15% (+/-
3%), herzgetrennt, egalisiert und gefast.

Sortierklasse: DIN 4074-1
Tragfähigkeit: DIN 1052 - Festigkeitsklassen C24
Keilzinkung: DIN EN 385

Die Konstruktion ist dampfdiffusionsoffen und luftdicht
herzustellen.
Zur Verlegung von Installationsleitungen sind die Wände
in zwei Arbeitsgängen herzustellen. Die raumseitige
Beplankung (OSB-Platte und Gipskartonverkleidung) hat
erst nach Fertigstellung der Installationen zu
erfolgen.

Aufbau:

-  1,8 cm Gipskartonplatte (GKF) als
Verkleidung/Beplankung

-  1,5 cm OSB/3-Platte nach DIN EN 300

-  6/10 cm Holztragständer

-  10 cm Steinwollmatten zwischen den
Holztragständern einschl. Dämmung im Bereich von
Anschlussflächen/ Übergängen zu bestehenden
Dämmungen u. Thermarock-Steinwollmatten im  Anschluss
zu Außenwänden u. zur Dachkonstruktion
  Wärmeleitfähigkeitsgruppe (WLG): 035
  Baustoffklasse: A1
  Der Einbau hat wärmebrückenfrei zu erfolgen.

-  Unterspannbahn dampfdiffusionsoffen
  Klassifizierung: UDB-B, gem. ZVHD, Brandverhalten:
 Klassen E, EN 13501-1+2
  Sd-Wert: ca. 0,02 m

-  1,5 cm OSB/3-Platte nach DIN EN 300

-  1,8 cm Gipskartonplatte (GKF) als
Verkleidung/Beplankung

Raumtrennwände

Raumtrennwände innerhalb einer Wohnung in
Holztafelbauweise sowie Trag-, Hilf- und
Unterkonstruktionen abbinden, liefern, und fachgerecht
lot- und fluchtgerecht in den statisch und konstruktiv
erforderlichen Dimensionen gem. Statik und
Ausführungs-/Detailplanung herstellen. Einschl.
sämtlicher Nebenleistungen wie unter anderem:
Anlegen von Öffnungen und Giebelschrägen, Einbau
notwendiger Sturzhölzer, Befestigungs-u.
Verbindungsmittel, wie Kleineisenteile,
Sparrenpfettenanker, Lochbleche, Winkelverbinder,
HE-Anker, Profilanker, Betonanker, Dübel, Kammnägel,
Holzschrauben usw..

Gesamtdicke der Wandkonstruktion  = 15.5 cm
Mind. Schalldämm-Maß R'w =  gekmäß Schallschutznachweis

Trag-, Hilf- u. Unterkonstruktionen aus
Konstruktionsvollholz (KVH-NSi), Holzfeuchte 15% (+/-
3%), herzgetrennt, egalisiert und gefast.

Sortierklasse: DIN 4074-1
Tragfähigkeit: DIN 1052 - Festigkeitsklassen C24
Keilzinkung: DIN EN 385

Die Konstruktion ist dampfdiffusionsoffen und luftdicht
herzustellen.
Zur Verlegung von Installationsleitungen sind die Wände
in zwei Arbeitsgängen herzustellen. Die letzte
Beplankung (OSB-Platte und Gipskartonverkleidung) hat
erst nach Fertigstellung der Installationen zu
erfolgen.

Aufbau (von innen nach außen):

-  1,25 cm Gipskartonplatte als innere
Verkleidung/Beplankung

-  1,5 cm OSB/3-Platte nach DIN EN 300

-  6/10 cm Holztragständer einschl. Ausfräsung 20/100
mm  als Kabelkanal in jedem Ständer

-  6 cm Mineralfaserplatte zwischen den
Holztragständern
  Baustoffklasse: A1

-  1,5 cm OSB/3-Platte nach DIN EN 300

-  1,25 cm Gipskartonplatte als innere
Verkleidung/Beplankung.

*Hinweis*
Dachstuhl

Dachkonstruktion sowie Trag-, Hilf- und
Unterkonstruktionen abbinden, liefern und fachgerecht
in den statisch und konstruktiv erforderlichen
Dimensionen gem. Statik und Ausführungs-/Detailplanung
herstellen. Einschl. sämtlicher Nebenleistungen wie
unter anderem:

Anlegen von Aussparungen, Wechsel und Wechsel sowie
einschl. Befestigungs- und Verbindungsmittel, wie
Kleineisenteile, Sparrenpfettenanker, Lochbleche,
Winkelverbinder, HE-Anker, Profilanker, Betonanker,
Dübel, Kammnägel, Holzschrauben usw..

Haustyp A

Gesamtdicke der Dachkonstruktion (ohne Dacheindichtung)
  = ca. 38,5 cm

k-Wert der Gesamtkonstruktion  = gemäß
Wärmeschutznachweis

Mind. Schalldämm-Maß R'w erf = gemäß
Schallschutznachweis

Trag-, Hilf- u. Unterkonstruktionen aus
Konstruktionsvollholz (KVH-NSi), Holzfeuchte 15% (+/-
3%), herzgetrennt, egalisiert und gefast.

Sortierklasse:  DIN 4074-1
Tragfähigkeit:  DIN 1052 - Festigkeitsklassen C24
Keilzinkung:  DIN EN 385

Die Konstruktion ist dampfdiffusionsdicht und luftdicht
und mit Hinterlüftung zu herzustellen.

Aufbau Tragkonstruktion (von innen nach außen):

-  1,25 cm Gipskartonplatte
-  48/24 mm Traglattenkonstruktion
-  feuchtevariable Dampfbremse 0,3 mm
  Brandverhalten: schwer entflammbar Klasse E
  Luftschichtdicke Sd: > 5 m gem. DIN 1931
-  6/22 cm Tragkonstruktion
-  20 cm Mineralwolldämmplatten zwischen der
  Tragkonstruktion
  Wärmeleitfähigkeitsgruppe (WLG) 035 einschl.
  Dämmung im Bereich von Anschlussflächen/
  Übergängen zu bestehenden Dämmungen
  Baustoffklasse: A1
  Der Einbau hat wärmebrückenfrei zu erfolgen.
-  Unterdeck-/Unterspannbahn mit integrierten
  Klebezonen an beiden Rändern, einschl.
  Nageldichtband
  Klassifizierung: UDB-B, gem. ZVDH,
  Brandverhalten: Klasse E, EN 13501-1+2
  Reißkraft: ca. 220/165 N/5 cm, EN 12311-
  1+2
  Sd-Wert: ca. 0,02 m
  Gewicht: ca. 130 g/m2
  Überdeckungen und Durchdringungen sind winddicht
  ausbilden.
-  6/10 cm Konterlattung (Lüftungsebene zwischen
  Flachdachabdichtung u. Wärmedämmung)
-  2,4 cm OSB/3-Platte nach DIN EN 300
-  2,4 cm OSB/3-Platte nach DIN EN 30
-  Abdichtung 10 mm

Zur Verlegung der Installationsleitungen hat die
Erstellung der Dachkonstruktion in zwei Arbeitsgängen
zu erfolgen.
Die unterseitigen Gipskartonbeplankungen können erst
nach der Verlegung der Installationsleitungen
angebracht werden.

Die Ausführungsbeschreibungen über die zu vor
aufgeführten Gipskartondeckenbekleidung ist unter dem
Punkt Trockenbauarbeiten beschrieben.

Sichtschalung (Holzverkleidung)

Sichtbare Schalung als Gesims-, Ortgang- oder
Traufverkleidung unterhalb der Sparrenüberstände, aus
Nut- und Federbrettern, einseitig gehobelt, Fichte /
Tanne, mit verdeckter Nagelung aus verzinkten Nägeln,
einschl. aller Pass-, Randleisten u. Lüftungsgittern,
sowie notwendiger Unterkonstruktionen/ Laschen/
Halterungen etc.
Güteklasse:  II
Brettdicke:  14  mm
Brettbreite:  121 mm

#### Gewerk 1.05 Wetterfeste Hülle

*Hinweis*
Provisorische wetterfeste Hülle

Während der Abbrucharbeiten sowie während der gesamten
Bauphase bis zur schlüssel- und bezugsfertigen Übergabe
der Gebäude schuldet der AN eine zu jeder Zeit
wetterfeste und regensichere Gebäudehülle.

Der Auftragnehmer legt die erforderlichen
Abdichtungsmaßnahmen und Abplanungen
eigenverantwortlich fest. Hierzu gehören zudem
sämtliche anfallenden Nebenleistungen und
Erschwernisse, die sich hieraus ergeben Einschl. der
Kostenübernahme.

In jedem Fall sind die Obergeschossdecken vor dem
Rückbau (Abbruch) der vorhandenen wetterfesten Hülle
komplett unterlaufsicher mit einer hierzu geeigneten
Polymerbitumen-Schweißbahn abzudichten und während der
Bauphase wetter- und regensicher vorzuhalten, zu
ergänzen und bei Beschädigungen umgehend zu erneuern.
Dies gilt ebenfalls für alle hierüberhinaus zu
erstellender Abdichtungs- und Abplanungsmaßnahmen.

Jegliche Art von Gebäude- und Sachschäden, die aufgrund
einer nicht wetterfesten und regensichern Gebäudehülle
entstehen, sind vom Auftragnehmer zu seinen Lasten zu
beseitigen. Dies gilt ebenfalls für hierdurch
geschädigten Hausrat und evtl. Regressansprüchen der
Wohnungsmieter.
Notwendige Trocknungsmaßnahmen sind umgehend vom AN zu
veranlassen. Alle Kosten der Trocknung gehen ebenfalls
zu Lasten des AN.

**1.05.1 Gebäudetyp A**
Dachgeschossaufstockung Gebäudetyp A
Menge: 2,000 Stk.

#### Gewerk 1.06 Dacharbeiten

*Hinweis*
Allgemein

Folgende Vorschriften sind bei den nachfolgenden
Leistungen besonders zu beachten:

DIN 18299  Nebenleistungen
DIN 18 195  Bauwerksabdichtungen
DIN 18334  Zimmerer- u. Holzbauarbeiten
DIN 18338  Dachdeckungs- u.
Dachabdichtungsarben
DIN 18 336  Abdichtungsarbeiten
DIN 18 339  Klempnerarbeiten
DIN 18 234  Baul. Brandschutz großflächiger Dächer
DIN 18 531  Abdichtung von Dächern sowie von
Balkonen, Loggien und Laubengängen

ZVDH-Fachregel

Fachregel für Dächer mit Abdichtungen -
Flachdachrichtlinien Herausgeber: Zentralverband des
Deutschen Dachdeckerhandwerks e.V.

Weiterhin gelten sämtliche europäischen und nationalen
Vorschriften, Merkblätter, Stoff- und Prüfnormen usw.
jeweils in ihrer aktuellen Fassung.

Als vereinbart gelten weiterhin die
Herstellerverarbeitungsangaben, Zulassungen und
Empfehlungen der jeweiligen Fachverbände.

Der Bieter ist verpflichtet bei brandschutztechnischen
Forderungen die amtlichen Nachweise (Prüfzeugnis oder
Prüfbescheid oder allgemeine bauaufsichtliche
Zulassung) vorzulegen.

Für die Dachbeläge und Befestigungen sind im Rahmen der
Ausführungsplanung die statischen Berechnungen
aufzustellen und rechtzeitig vor Ausführung vorzulegen.

Die Bemessung sowie die notwendigen Sicherungsmaßnahmen
gegen Abheben der Dachabdichtung durch Windkräfte sind
zu planen und auszuführen.

Der Nachweis der Nichtwasserunterläufigkeit ist durch
den AN zu erbringen.

Sofern in den der FLB beigefügten Unterlagen keine
Qualitäten beschrieben sind, gelten die höchsten in den
Normen und von Fachverbänden empfohlenen und erprobten
Materialien entsprechend den Nutzungsanforderungen als
vereinbart.

Auf die angebotenen Abdichtungsarbeiten ist - sofern
nicht anders vereinbart - vom Unternehmer eine 10-
jährige Gewährleistung zu gewähren.

Sofern der FLB keine Detailunterlagen beigefügt sind,
treffen die Pläne des AG in erster Linie eine formale
Gestaltungsaussage. Es gehört zu den Aufgaben des
Auftragnehmers Elementstöße, Verbindungen,
Befestigungen, toleranzaufnehmende Anschlüsse und
dergleichen in Abstimmung mit AG, den anerkannten
Regeln der Bautechnik und gemäß dem zu erwartenden
Gebrauchswert herzustellen. Sämtliche Detailpunkte sind
vor der Montage mit dem AG abzusprechen.

Bei Verwendung von nicht bitumen- bzw. ölbeständigen
Kunststoffbahnen sind Reste solcher Materialien
vollständig zu entfernen oder durch Trennlagen
abzudecken.

Die Überprüfung der Oberflächenausführung hinsichtlich
der Beschaffenheit und Eignung sowie die Einhaltung der
Toleranzen und Prüfung der Haftzugfestigkeit in der für
die Gesamtbeurteilung erforderlichen Anzahl ist vor
Ausführung der Abdichtung sicherzustellen.

Absturzsicherungen einschl. der zugehörigen
Sicherungsleinen sind in der den Bestimmungen und
Nutzungsanforderungen entsprechenden Anzahl vorzusehen
und einzubauen. Es sind nur Absturzsicherungen mit
Zulassung zulässig. Die Befestigung an der
Unterkonstruktion entsprechend den konstruktiven
Erfordernissen sowie die Eindichtung in den Dachbelag
gehören zum Leistungsumfang.

Dacheinläufe dürfen nur die Dichtungsebene und die
Nutzschicht entwässern und dürfen keine Wärmebrücken
bilden. Eine Entwässerung der Dampfsperrebene bei
Kaltdächern ist nicht zulässig, da diese nicht als
Abdichtungsebene gilt.

Kaltdächer sind in der Dämmebene nach DIN 18.531-1,
Pkt. 6.10 in Felder von ca. 100 m² Größe zu zonieren,
um eventuelle Unterläufigkeiten eingrenzen zu können.
Der AN hat Revisionspläne für die Zonierung zu
erstellen und dem Auftraggeber zu übergeben.

Roste für Dacheinläufe müssen herausnehmbar sein. Sind
die Roste fest in die begehbare Oberfläche eingebunden,
muss ihre Beweglichkeit gegenüber dem Ablauf
gewährleistet sein.

Werden Heißluftgerät oder Aufschweißbrenner auf der
Dachfläche eingesetzt, so sind ständig eine genügende
Anzahl von einsatzbereiten Handfeuerlöschern in
Reichweite (<10m) bereitzuhalten.

Die ausführende Firma hat einen stets auf der Baustelle
anwesenden Mitarbeiter sowie dessen Vertreter
schriftlich als Brandschutzbeauftragten zu benennen.
Diese Mitarbeiter müssen die notwendige Qualifikation
aufweisen und sind für eine strikte Einhaltung der
Brandverhütungsvorschriften verantwortlich.

Zu den Planungsunterlagen gehört auch der Nachweis
einer prüfbaren Berechnung des zu erwartenden
Fugenspiels infolge Temperatureinfluss und Verschiebung
der Unterkonstruktion infolge äußerer Krafteinwirkung.
Der AG behält sich eine Nachprüfung durch den
Prüfingenieur vor.
Der erforderliche Windlastsicherheitsnachweis des
Dachaufbaus und die Planung der Dachentwässerungsanlagen erfolgt vom AN und ist dem AG zur Prüfung
vorzulegen.

Die Abdichtung ist so aufzubringen und ggf. zu
schützen, dass bei Arbeitsunterbrechungen kein
Niederschlagswasser in den Schichtaufbau gelangen kann.

Konstruktionsaufbau
Die sich aus dem Bauwerk und der Nutzung ergebenen
Belastungen, Beanspruchungen und Verformungen sind bei
der Ausbildung des Dachaufbaus und im Rahmen der
Ausführungsplanung für die Gesamtbaumaßnahme zu
berücksichtigen.

Dachhaut

Bei Anschlüssen sind die Abdichtungslagen nicht direkt
hochzuführen, sondern in der Nähe der Ausrundungen oder
über dem Anschlusskeil abzusetzen.

Metallanschlüsse, die in wasserführenden Ebenen liegen,
müssen wegen Bitumenkorrosion oder als Schutz vor
Weißrost einen Schutzanstrich erhalten, der mindestens
2 cm über Oberfläche Dachhaut, Kiesschüttung oder
Plattenbelag zu führen ist.

Dämmungen

Dampfbremsen und Dampfsperren sind konvektionsdicht zu
verlegen. Das gilt auch für die Befestigung an
Anschlüssen und Durchdringungen. Im Regelfall sind
Dichtungsbänder zu verwenden. Montageschaum gilt nicht
als konvektionsdicht.

Dampfsperren und Dampfbremsen dürfen nicht mit Klammern
befestigt werden. Sie sind zu kleben. Bei
wärmegedämmter Attika ist die Dampfsperre entsprechend
hochzuführen.
Im unmittelbaren Bereich von Dachabläufen sind die
Dämmschichten um ca. 20 mm leicht abzuschrägen. Im
Anschlussbereich von Eiskeilen ist die Dämmung
entsprechend schräg angeschnitten an zuarbeiten.

Alle mit der konstruktiven Dachdecke homogen
verbundenen Bauteile, z. B. Attiken, Aufkantungen etc.,
sind nach vorherigem Aufbringen der Dampfsperre auch
ohne besondere Erwähnung wärmezudämmen. Bei Öffnungen
in der Dachfläche (z. B. an Lichtbändern, Lüftern etc.)
sind die freien Ränder der Wärmedämmung zu kaschieren.

Mechanische Befestigungen auf nagelbaren Untergründen
sind entsprechend den Flachdachrichtlinien vorzunehmen.
Befestigungselemente sind im Überdeckungsbereich
vorzusehen.

Sämtliche Durchdringungen sind sorgfältig einzudichten.

Sämtliche Fugen sind fachgerecht durch geeignete,
konstruktive Maßnahmen zu überbrücken. Hier sind
insbesondere die Vorgaben der DIN 18195 Teil 8 (in der
zum Ausführungszeitpunkt gültigen Fassung) -
Abdichtungen über Bewegungsfugen - entsprechend zu
berücksichtigen.

Abdichtungsanschlüsse an vorhandene Bauteile sind >
20cm über die letzte wasserführende Schicht zu führen
(z. B. Kies/Vegetationsschicht Gründach/ ohne Auflast
versehende Dachabdichtungsbahn etc.), hochzuziehen und
zu fixieren. Dabei sind alle Leistungen, die zur
ordnungsgemäßen Ausbildung der Anschlüsse gehören, mit
äußerster Sorgfalt zu planen, auszuführen und zu
überwachen. Die Anschlüsse sind auf die auszuführenden
Oberbeläge abzustimmen.

Die Art der Schutzschicht ist in Abhängigkeit von den
zu erwartenden Beanspruchungen und den örtlichen
Gegebenheiten auszuwählen.

Bauphysik

Die bauphysikalischen Anforderungen ergeben sich aus
den gesetzlichen Regelungen für den jeweiligen
Nutzungsbereich, der Baukonstruktion und der
Gebäudeart. Darüberhinausgehende Anforderungen können
sich aus den der FLB beigefügten Unterlagen bzw. aus
der vorgesehenen Nutzung ergeben. Diese sind AN-seitig
unter Berücksichtigung der geforderten Funktionalität
zu berücksichtigen.

Alle Dächer sind als gedämmte Flachdächer mit
umlaufenden Attiken als zu Wartungszwecken begehbare
Konstruktion mit Dichtungsbahnsystem auszubilden,
einschließlich sämtlicher Dichtungsaufkantungen und
Anschlüsse an Durchdringungen und Abläufen.

Flachdachabdichtung Hauptgebäude
Kaltdach mit Hinterlüftung als nicht genutztes
Flachdach über dem Dachgeschoss.
Dachentwässerung über Vorhangrinne und Fallrohren.

Untergrund: OSB-Platte

Konstruktion

Einlagige Dachabdichtung aus EVALON V geklebt,
EVA-BV-K-PV-1,5 gemäß DIN 18 531 1-5 DE/E1 und DIN SPEC
20000-201, aus
Ethylen-Vinylacetat-Terpolymer-Kunststoffbahnen (EVA,
mit unterseitiger Kaschierung aus Polyestervlies,
bitumenfrei, bitumenverträglich, dämmstoffneutral,
durchwurzelungs- und rhizomfest nach FLL, günstiges
Diffusionsverhalten (µ < 20.000), Baustoffklasse B2
nach DIN 4102-1 bzw. Klasse E nach DIN EN 13501-1,
widerstandfähig gegen Flugfeuer und strahlende Wärme
(harte Bedachung) nach DIN 4102-7 bzw. DIN CEN/TS 1187
in der ausgeschriebenen Bauart, mit CE-Kennzeichnung
nach DIN EN 13956 und Nachweis der herstellerbezogenen
Gebrauchserwartung von mind. 30 Jahren durch BBA
(British Board of Agrément).

Qualitätsicherung:  CE-Zertifizierung (FPC-Zertifikat)
und TÜV-Zertifizierung (TÜV-Siegel).

Produktdeklaration

Neutrale und anerkannte Umwelt-Produktdeklaration (EPD)
ISO 14025 und EN 15804 gem. IBU-Richtlinien (Institut
Bauen und Umwelt e.V.)
Hersteller zertifiziert nach DIN EN ISO 9001, 14001 und
50001.
Dicke: 1,5 mm Dichtschicht + Kaschierung
Standardfarben: weiß/ grau/ schiefergrau  mit
produktbezogenem Systemklebstoff alwitra Klebstoff L
40/ alwitra Klebstoff PUR D mit Bitumenheißklebemasse
im Aufschmelzverfahren nach Herstellervorschrift
fachgerecht kleben, einschl. homogener Nahtverbindung.
Zum Leistungsumfgang gehört zudem die Lieferung und
Montage notwendiger Anschlussbahnen, Manschetten,
Strukturprofile u. Verbundprofile die zu einer fach- u.
normgerechten Ausführung notwendig sind.

Fabrikat/ Erzeugnis: ALWITRA/ EVALON VGSK-Dachbahn
Dachterrassen (Dachloggien)
Warmdach als genutztes Flachdach über dem Obergeschoss,
einschl. Betonfertigteildecke, Terrassenbelag und
Wandanschlüsse. Flachdachentwässerung über
Attikaabläufe.

Anschlüsse an Durchdringungen, Stahlblechprofile/
PVC-Fensterprofilschwellen mit Flüssigkunststoff auf
Bitumen/Polyurethanbasis wie folgt herstellen:

Untergrund reinigen und aufrauhen, so dass dieser frei
von losen Teilen und fettfrei ist
Hochführen und anschweißen der Abdichtungsbahnen im
Lagenrückversatz, Anschlusshöhen bis 2 cm
Abflachen der oberen Bahnenkante mit einer Zungenkelle
Abkleben der oberen Begrenzungslinie und dem
Beschichtungsabschluss auf der Flächenabdichtung mit
Klebebändern
Anschlussfläche einstreichen, das dazugehörige Vlies
hohlraumfrei in das noch feuchte Harz eindrücken und
nochmals überstreichen
Nach Durchtrocknung (Fingerprobe) des ersten Anstriches
die gesamte Anschlussfläche gut deckend überstreichen.
Schiefersplitt, falls gewünscht, sofort in die noch
flüssige Kunststoffbeschichtung im Überschuss
einstreuen und Klebebänder abziehen.

Verbrauch pro m²:
1. Beschichtung ca. 1500 g
2. Beschichtung ca. 1000 g
3. Beschichtung ca. 300 g (optional, nur bei
Abstreuung)

System: ALSAN-Flashing Jardin

Wandanschluss bituminös einschl. Z-Feuchtigkeitssperre
wie folgt herstellen:

Flächen gründlich reinigen und vorstreichen
Hartschaum-Dämmkeil 5/5 cm oder 10/10 cm, je nach
Erfordernis, liefern und auslegen. V 3 in Streifen lose
zum Schutz des Keils verlegen

1. Abdichtungslage im Lagenrückversatz an der
Holzwerkstoffplatte in max. 1m breite Streifen
hochführen und befestigen, Zuschnitt ca. 40 cm

2. Abdichtungslage in gleicher Form wie erste
Abdichtungslage aufbringen, Zuschnitt ca. 50 cm
Flüssigkunststoffabdichtung auf
Bitumen/Polyurethanbasis als Z-Feuchtigkeitssperre nach
Herstellervorgaben wie folgt herstellen:
Untergrund aufrauen und reinigen, so dass dieser frei
von losen Teilen und fettfrei ist
Abflachen der oberen Bahnenkante mit einer Zungenkelle
Abkleben der Beschichtungsabschlüsse
Anschlußflächen einstreichen, Vlies in das feuchte Harz
eindrücken u. überstreichen
Nach Durchtrocknung die gesamte Anschlussfläche
nochmals gut deckend überstreichen
Abwicklungshöhe der Z-Isolierung: ca. 35 cm
Fabrikat: ALSAN-Flashing Jardin

Wandanschlussprofil, stanggepresst, biegesteifes
Aluminium-Klemmprofil, EN AW-6060 T66 mit gekantetem
Aluminium-Überhangprofil, EN AW-5005A,
korrosionsbeständig
mit Stossverbindern, Eckprofilausbildung und
Profilendkappen montieren, einschl. elastischer
Versiegelung des Klemm- u. Überhangprofils.

Ausführung:  Alu-Natur,
Abmessungen:  ca.250 mm Höhe Überhangprofil,
Fabrikat:  Alwitra WA 1-ÜK

Typ: Wellhöfer Flachdachausstieg mit Bodentreppe mit
WärmeSchutz WS3D

Deckenöffnung: Länge 140cm, Breite 70cm
Konstruktionshöhe ca. 40cm (Dachüberstand 22cm
erforderl.) lichte Raumhöhe ca. 250cm

Flachdachausstieg

GFK-Satteldach (lichtgrau RAL 7035); integrierte
Hinterlüftung; beidseitige Verriegelung; vorbereitet
für Profilzylinder-Schloss; Einhandbedienung;
selbstöffnend durch Gasdruckfedern; stabile Verbindung
von Bodentreppen- und Flachdachkasten durch
verschraubte Verbindungslaschen aus Aluminium; oben ein
umlaufendes Wetterschutzprofil aus Aluminium auf
Gehrung; Zusatzstufe aus Aluminium

Schloss mit Profilzylinder (PZ) für Flachdach-Deckel
(inkl. 2 Schlüssel)

Bodentreppe

(DIN EN 14975, DIN 3193) in Möbelqualität (weißer
Deckel, weiße Kunststoffdeckleisten auf Gehrung)
Schadstoffarm geprüft DIN EN ISO 16516, TVOC/HCHO
deutlich unter den Grenzwerten des Sentinel Haus
Instituts

Fachgerecht eingebaut als einbaufertiges System inkl.
WärmeSchutz WS3D: Dämmwert U=0,80 W/(m K) geprüft,
DIN EN ISO 12567-1:2010-12, IBP Fraunhofer Stgt.
Klimastabil Klasse 3 geprüft, Klima c/d in Anlehnung
DIN EN 12219: 2000-06, PfB Prüfzentrum für Bauelemente
3 2/3; Luftdurchlässigkeit Bodentreppe und Anschluss
Klasse 4, Dichtwert a=0,01 m /hm(daPa ) geprüft, in
Anlehnung DIN EN 12207 / DIN EN 1026:2016-09, PfB

Treppenteil: Typ GutHolz: dreiteilig, Hartholzstufen,
Stufentiefe 9cm, gerillt, in Wangen mit
Schwalbenschwanznut verleimt

Riegelschloss mit Rundzylinder für Bodentreppe mit 2
Schlüssel

Anarbeiten an die vorhandene Dachhaut z. B.
Bitumen-Dach- bahn, Kunststoff-Dachbahn sowie sonstige
Dachbahnen für
den vorbeschriebenen Dachausstieg.
Die Dachbahn ist mit Hilfe von Leisten des jeweiligen
Flachdachausstiegherstellers zu befestigen oder mit
einer Alu-Wandabschlußschiene (incl. Versiegelung).

Das Reinigen und Vorgrundieren sowie Material und Lohn
sind im Einheitspreis zu kalkulieren.

Das Anarbeiten an die Untersicht bzw. Rahmen im Inneren
an Putz oder Gipskarton erfolgt bauseits.

Eine Aussparrung für den vorbeschriebenen Dachausstieg
in die Dachkonstruktion vorsehen.

**1.06.1 Gebäudetyp A**
Dachgeschossaufstockung Gebäudetyp A
Menge: 2,000 Stk.

#### Gewerk 1.07 Klempnerarbeiten

*Hinweis*
Allgemein

Folgende Vorschriften sind bei den nachfolgenden
Leistungen besonders zu beachten

DIN 18 339  Klempnerarbeiten
DIN 18 360  Metallbauarbeiten

ZSHK-Richtlinien
Richtlinien für die Ausführung von Klempnerarbeiten an
Dach und Fassade (Klempnerfachregeln) Herausgeber:
Zentralverband Sanitär Heizung Klima

ZVDH-Fachregel
Fachregel für Dächer mit Abdichtungen -
Flachdachrichtlinien Herausgeber: Zentralverband des
Deutschen Dachdeckerhandwerks e. V.

ZVDH-Fachregel
Fachregel für Metallarbeiten im Dachdeckerhandwerk
Herausgeber: Zentralverband des Deutschen
Dachdeckerhandwerks e. V.

Weiterhin gelten sämtliche europäischen und nationalen
Vorschriften, Merkblätter, Stoff- und Prüfnormen usw.
jeweils in ihrer aktuellen Fassung.

Als vereinbart gelten weiterhin die
Herstellerverarbeitungsangaben, Zulassungen und
Empfehlungen der jeweiligen Fachverbände.

Allgemeine Hinweise zur Ausführung und Konstruktion

Sofern der FLB keine Detailunterlagen beigefügt sind,
treffen die Pläne des AG in erster Linie eine formale
Aussage. Es gehört zu den Aufgaben des AN, Stöße,
Verbindungen, Befestigungen, toleranzaufnehmende
Anschlüsse
und dergleichen in Abstimmung mit dem AG, den
anerkannten Regeln der Bautechnik und gemäß dem zu
erwartenden Gebrauchswert herzustellen.

Vorhandene Rinnen, Fallrohre, Standrohre und zugehörige
Befestigungsmittel sind zu entfernen und zu entsorgen.

Anschlüsse an höhergeführte Bauteile sind mindestens 15
cm über die Dachfläche zu führen und rückstausicher zu
verwahren.

Attika- / Mauerkronenabdeckungen sollen ein Gefälle
nach innen von ca. 10 % erhalten. Tropfkanten sollen
mind. 3 cm über die fertige Wandfläche auskragen.
Stöße sind mit Stoßblechen zu unterlegen. Der AN hat
eine 30jährige objektbezogene Werkstoffgarantie des
Herstellers vorzulegen.

Zinkbleche dürfen bei Temperaturen unterhalb 10°C nicht
mehr ohne Erwärmung verarbeitet werden.

Feuerverzinkungen sind erst nach Abkantung der Bleche
vorzunehmen, wenn ein Reißen oder Abblättern der
Zinkschicht nicht ausgeschlossen werden kann. Werden
Bohrungen erst nachträglich angebracht, ist eine
Kaltverzinkung der Lochleibung und -umgebung
unerlässlich.

Die Oberseite von Blechen ist grundsätzlich im
Sichtbereich anzuordnen. Die einheitliche Walzrichtung
ist bei der Montage einzuhalten.

Wandanschluss- oder Überhangstreifen sind in Sichtbeton
oder Sichtmauerwerk mindestens 2 cm einzulassen und
elastisch zu verfugen. In anderen Fällen sind
Überhangstreifen mit Dichtschnur und elastischer
Verfugung anzubringen.

Der Bewegungsfugenausgleich bei innenliegenden Rinnen
darf nicht durch eine Schiebenaht, sondern muss durch
einen wasserführenden Ausgleich erfolgen.

Für alle Abkantungen sind Abkantschienen zu verwenden;
das Anreißen mit der Reißnadel ist dabei wegen der
Kerbwirkung zu vermeiden.

Die ggf. erforderliche zusätzliche Abdichtung der
Längsfalze bei Dachdeckungen ist mit einzulegenden
Dichtungsbändern auszuführen, welche ohne Stöße zu
verlegen sind.

Freie Kanten der Bleche sind zu entgraten; bei
Blechdicken bis 1 mm sind sie umzubördeln.

Für die Anforderungen an Aluminium gelten DIN EN 573
sowie die DIN EN 755-1. Bleche sind in der Legierung
AlMg 3 anzubieten.

Grundsätzlich sind für alle Dachflächen, Balkone und
Dachterrassen provisorische Dachentwässerungen während
der Bauphase einzurichten, vorzuhalten und abzubauen.

Grundsätzlich sind alle Attika-/Mauerkronenabdeckungen,
Wandanschlussblenden sowie Ablaufrinnen, Fallrohre
einschl. dazugehöriger Formteile wie Rinnenkessel,
Einhangbleche, Dehnungsausgleicher usw. die zur
Entwässerung der Dach-, Terrassen- und Balkonflächen
notwendig sind aus vorbewittertem Titanzink
auszuführen. Im Leistungsumfang sind die Anschlüsse an
den bauseits vorhandenen Grundleitungen u. Standrohren,
bzw. an innenliegender Regenfallrohrleitungen des
Gewerks Haustechnik enthalten.

Außenfensterbänke aus Aluminium sind unter dem Titel
Fensteranlagen beschrieben.

Entwässerung

Entwässerung über halbrunde Vorhangrinnen und
Fallrohren, einschl. Anschluss/ Anbindungen an die
vorhandenen Grundleitungen.

Regenrinnen

Vorhangrinne aus vorbewitterten pro blaugrauem
Titan-Zinkblech, DIN EN 988, einschl. passendem
Traufblech, genietet und gelötet, einschl. notwendiger
Rinnenhalter, Endkappen, Einhangstuzen u. Laubfangkorb.

Zuschnitt  : 333 mm
Blechdicke  : 0,7 mm

Dachrandprofil (Zinkblende)

Umlaufendes Dachrandprofil (Zinkblende) aus
vorbewitterten pro blaugrauem Titan-Zinkblech, DIN EN
988 einschl. aller Abkantungen, Haftbleche, Folie,
Kleber, Gehrungen; Kopfstücke, Befestigungsmaterial
usw.
Zwischen Zinkblech u. Holzschalung ist eine Trennfolie
einzulegen

Blechdicke  : 0,7 mm
Anzahl Kantungen  : 4
Trennfolienfabrikat:  : Delta -Trela von der Firma
Dörken

Fallrohre

Fallrohre aus vorbewitterten pro blaugrauem
Titan-Zinkblech, DIN EN 988, in rundem Querschnitt;
einschl. Rohrschellenhalter, Passkonus, Rohrbögen,
Muffe u. Standrohrkappen sowie Regenfallrohr als
Verbindungsstück zwischen Bogen und Abzweig
Fallrohrdurchmesser:  DN 100 mm

Mauerkronenabdeckungen

Umlaufende Abdeckung der Fassadenversprünge (Übergang
Außenwand zum Wärmedämmverbundsystem) aus
vorbewitterten pro blaugrauem Titan-Zinkblech, sonst
wie vor beschrieben, jedoch zusätzlich mit einer
Kappleiste aus vorbewitterten pro blaugrauem
Titan-Zinkblech.

Wandanschlussblende

Wandanschlussblende an aufgehender Giebelwand, mehrfach
gekantet, aus vorbewitterten pro blaugrauem
Titan-Zinkblech, DIN EN 988 einschl. aller Abkantungen,
Haftbleche, Folie, Kleber, Gehrungen; Kopfstücke,
Befestigungsmaterial usw.
Zwischen Zinkblech u. Holzschalung ist eine Trennfolie
einzulegen.

Einbauort:  Giebelwand im Bereich der
Gebäudetrennfugen zwischen tiefer liegender
Nachbardächer
Blechdicke:  0,7 mm
Blendenhöhe:  bis ca. 25 cm
Trennfolienfabrikat:  Delta -Trela von der Firma
Dörken

Die Blende ist mind. 30 cm über wasserführender Schicht
zu führen und hat den Bereich von UK Dämm-/Putzfassade
des Nachbargebäudes bis auf das Dachrandprofil komplett
abzudecken.

Blendenunterkonstruktion als Verbundplatte bestehend
aus:
-  100 mm Dämmkernplatte aus PUR/PIR-Hartschaum
nach DIN EN 13165
  Wärmeleitfähigkeit >= 0,13 W(mK)
-  15 mm Deckschichtplatte aus Holzwerkstoffplatte
  einschl. mechanischer Verdübelung an der KS-
Außenwand

**1.07.1 Gebäudetyp A**
Dachgeschossaufstockung Gebäudetyp A
Menge: 2,000 Stk.

#### Gewerk 1.10 Trockenbau

*Hinweis*
Folgende Vorschriften sind besonders zu beachten:

DIN  1102 Holzwolle-Leichtbauplatten nach DIN 1101

DIN  1104 Mehrschichtleichtbauplatten aus
Schaumkunststoffen u. Holzwolle

DIN 18350 Putz- und Stuckarbeiten

DIN 18180 Verarbeitung von Gipsplatten
Das Merkblatt Nr. 2 Oberflächengüte/Qualitätsstufen.
Herausgeber: Industriegruppe Gipsplatten Bundesverband
der Gips- u. Gipsbauplatten-Industrie e.V.

Wobei für alle Gipskartonoberflächen die Qualitätsstufe
2 (Q2) als vereinbart gilt.

DIN 18183 Trennwände und Vorsatzschalen aus Gipsplatten
mit Metallunterkonstruktionen

DIN 18202 Maßtoleranzen im Hochbau, wobei für die
Putzoberfläche die Genauigkeitsgruppe (Ziffer 2 Teil 2)
als vereinbart gilt.

DIN 18334  Zimmerer- u. Holzbauarbeiten

DIN 18340 Trockenbauarbeiten

Allgemein

Es sind sämtliche Leistungen zu erfassen, die zur
Erzielung der Funktionalität des Gesamtbauwerkes
erforderlich sind, wie z. B. notwendiger
Kunstoffgewebearmierungen, das Anbringen von verzinkten
Eckschienen, Einfassprofilen, Fugenspachtelung etc..

Oberfläche:  Qualitätsstufe 2 (Q2-geglättet).
Material:  Gipskartonbauplatten (GKB)
Nassräume (Bäder) mit Feuchtraumplatten (GKB-I)

Die Holztafelbauwände sind unter dem Punkt Rohbau
Wandkonstruktionen beschrieben.

Die Gipskartonbeplankungen sind erst anzubringen,
nachdem sichergestellt ist, dass keine
Feuchtigkeitsschäden entstehen.

Vorwandinstallationen
Metall-Ständerwand als freistehende Vorsatzschale (W
626) vor vorhandener Trockenbau- oder Mauerwerkswand in
einem Abstand von ca. 15 -25 cm als Verkleidung von
haustechnischen Vorwandinstallationen oder
Installationsschächten.
Unterkonstruktion aus verzinkten Ständerprofilen im
Abstand von max. 62,5 cm bzw. 42 cm bei geplanter
Belegung mit Wandfliesen.
Einseitige senkrechte und oberseitige Beplankung (ca.
15 -25 cm breite Ablage bei nicht raumhoher Ausführung)
mit 2 x 12,5 mm GKB-I-Platten, einschl. notwendiger CW-
u. UW-Profile, sowie notwendiger Befestiegungsriegel
aus U-Ständerprofil, oder imprägniertem Kantholz oder
Mehrzweckplatte (30cm breit) zur Befestigung von
Installationsleitungen.
Ausführung in zwei Arbeitsgängen. Nach Verlegung
sämtlicher Installationsleitungen ist der Zwischenraum
mit Mineralfaserdämmplatten auszufachen und die
Gipskartonbeplankungen anzubringen.
Einbaubereich  : 1 (nach DIN 4103)
Mineralfaserplatte  : Baustoffklasse A, 40 mm dick
Deckensysteme
Decken-/Dachschrägenbekleidung (D 611) in Verbindung
mit der Dachkonstruktion unterhalb der
Holz-Sparren/-Balken der Dachgeschosswohnungen u. der
Treppenhäuser, einschl. Traglattenunterkonstruktion
48/24 mm, Vollsparren-Dämmung aus Mineralfaser, Luft-
u. Dampfsperrfolie und einlagige Beplankung aus 12,5 mm
GKB-Bauplatten. Die winddichte Verklebung von
Folienüberlappungen, sowie die Herstellung von
winddichten Anschlüssen an angrenzenden Bauteilen sind
im Einheitspreis einzukalkulieren.
Dämmdicke: 240 mm
WFL-Gruppe: 035
Brandschutz: F30-B
Baustoffklasse: A2
Schallschutz: Rw,R in 53 dB
Luft- u. Dampfsperre: Knauf Insulation LDS oder glw.
Brandverhalten: schwer entflammbar E
Luftschichtdicke Sd: > 5 m gem. DIN 1931
Fachgerechte Verklebungen mit den zertifizierten
Systemkomponenten der Firma Knauf oder glw.
Treppenhäuser zusätzlich mit einer schrägen
Deckenbekleidung / Unterdecke (D112) einschl.
Metallunterkonstruktion und zweilagige Beplankung aus
12,5 mm GKB-F-Bauplatten

Einbauhöhe : ca. 3 m

Brandschutz: F90-A

Rollladenverkleidung ab OK-Rollladenkästen bis unter
die Dachschrägen, einschl. Metall- bzw.
Holzunterkonstruktion und einlagiger Beplankung aus
12,5 mm GKB-Bauplatten.
Sämtliche Decken in den Badezimmern und WC's werden
waagerecht abgehangen.

**1.10.1 Gebäudetyp A**
Dachgeschossaufstockung Gebäudetyp A
Menge: 2,000 Stk.

USt %: 19,00
